# Staka - Ausschreibungstexte
Leistungsbeschreibung (GAEB 90, DA81)

## www.heinze.de/at-manager
Datum: 27.06.17

### Gewerk 01 Flachdachausstiege mit Leitern oder Treppen

#### Titel 01.01 Flachdachausstiege mit Leitern oder Treppen

##### Untertitel 01.01.01 mit Scherentreppe

**01.01.01.1 Staka Edelstahl Dachausstieg DL97 mit Scherentreppe**
Staka Edelstahl Dachausstieg DL97 mit Scherentreppe

Standardgrößen - Länge x Breite:
DL97  - lichtes Maß 900 x 700 mm
Längste Seite ist Scharnierseite
Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Scherentreppen:
Aluminium-Scherentreppen (800x700 mm) werden komplett
mit Deckenluke (an der die Treppe bereits montiert
ist), Einbaukasten, Bedienungsauge und Bedienungsstock
geliefert.

Werte Scherentreppen:
Qualität entspricht der DIN EN 14975
Kastenhöhe 140 mm
Raumhöhe max. 3.250 mm
Treppenstufen 340 x 120 mm, mit rutschfester
Profilierung
Stufenabstand ± 280 mm abhängig von Deckenhöhe
Höhe (geschlossen) 380 mm
Scherentreppe ausgestattet mit Handlauf (teleskopisch)
Einbaumaße 800 x 700 (in Kombination mit Dachausstieg
DL 97)
Raumhöhe: . mm
Menge: 0,000 St

**01.01.01.2 Staka Edelstahl Dachausstieg DL147 mit Scherentreppe**
Staka Edelstahl Dachausstieg DL147 mit Scherentreppe

Standardgrößen - Länge x Breite:
DL147  - lichtes Maß 1400 x 700 mm
Längste Seite ist Scharnierseite
Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine  2-Punkt-Verriegelung)
Sicherheitsgeländer, entlang oder um den Dachausstieg
(Montage auf dem Dach oder auf Betonziegel)
Scherentreppen:
Aluminium-Scherentreppen (1200x700 mm) werden komplett
mit Deckenluke (an der die Treppe bereits montiert
ist), Einbaukasten, Bedienungsauge und Bedienungsstock
geliefert.

Werte Scherentreppen:
Qualität EN 14975
Kastenhöhe 140 mm
Raumhöhe max. 3.250 mm
Treppenstufen 340 x 120 mm, mit rutschfester
Profilierung
Stufenabstand ± 280 mm abhängig von Deckenhöhe
Höhe (geschlossen) 380 mm
Scherentreppe ausgestattet mit Handlauf (teleskopisch)
Einbaumaße 1200 x 700 (in Kombination mit Dachausstieg
DL 147)
Raumhöhe: . mm

Mögliches Zubehör Scherentreppen:
Deckenhohlraumüberbrückung: Treppenkonstruktion zur
Überbrückung eines Abstands zwischen Decke und Dach
(mit einer oder mehreren Antirutschstufen)
Menge: 0,000 St

**01.01.01.3 Staka Edelstahl Dachausstieg DL159 mit Scherentreppe**
Staka Edelstahl Dachausstieg DL159 mit Scherentreppe

Standardgrößen - Länge x Breite:
DL147  - lichtes Maß 1500 x 900 mm
Längste Seite ist Scharnierseite
Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine  2-Punkt-Verriegelung)
Sicherheitsgeländer, entlang oder um den Dachausstieg
(Montage auf dem Dach oder auf Betonziegel)
Scherentreppen:
Aluminium-Scherentreppen (1300x900 mm) werden komplett
mit Deckenluke (an der die Treppe bereits montiert
ist), Einbaukasten, Bedienungsauge und Bedienungsstock
geliefert.

Werte Scherentreppen:
Qualität EN 14975
Kastenhöhe 140 mm
Raumhöhe max. 3.250 mm
Treppenstufen 340 x 120 mm, mit rutschfester
Profilierung
Stufenabstand ± 280 mm abhängig von Deckenhöhe
Höhe (geschlossen) 380 mm
Scherentreppe ausgestattet mit Handlauf (teleskopisch)
Einbaumaße 1300 x 900 (in Kombination mit Dachausstieg
DL 159)
Raumhöhe: . mm (max. 3250 mm)

Mögliches Zubehör Scherentreppen:
Deckenhohlraumüberbrückung: Treppenkonstruktion zur
Überbrückung eines Abstands zwischen Decke und Dach
(mit einer oder mehreren Antirutschstufen)
Menge: 0,000 St

**01.01.01.4 Staka Edelstahl ThermoTop Dachausstieg TOP97 mit Scherentreppe**
Staka Edelstahl Dachausstieg TOP97 mit Scherentreppe

Standardgrößen - Länge x Breite:
DL97  - lichtes Maß 900 x 700 mm
lange Seite ist Scharnierseite

Aufrisshöhe: 330 mm
Dämmung: 130 mm Hartschaum im Deckel und Aufriss
(R-wert: Dämmung 7,22 m2K/W )
Ausgestattet mit Gasdruckfedern für ein einfaches
Öffnen und Schließen des Deckels
Neopren-Gummi zwischen Aufriss und Deckel für wind- und
wasserdichte Abdichtung
Diagonale Stütze an der Deckelinnenseite
Lackierung: innen und außen pulverbeschichtet in RAL
9010
Komplett in Edelstahl ausgeführt
2-Punkt-Verriegelung auf der Deckelinnenseite  mit
Zylinderschloss und 3 Schlüsseln

Werte:
Isolation (EN-ISO 10077-2): U-Wert: 0,21 W/m2K
Lärmschutz (EN SO 140-1): 23 dB
Maximaler Windbelastung (EN 12211): 2400
Wasserdichtigkeit (EN): 750 Pa
Maximale Schneebelastung (EN 1991-1-3): 950 N/m2
Maximale Sto?belastung (EN 1991-1-1): 0,35 kNm
Luftdurchlass (EN1026): 0,37 m3/hm1

Mögliches Zubehör Dachausstieg:
Elektrischer Antrieb (keine 2-Punkt-Verriegelung)
Sicherheitsgeländer, entlang oder um den Dachausstieg
(Montage auf dem Dach oder auf Betonziegel)
Menge: 0,000 St

**01.01.01.5 Staka Edelstahl ThermoTop Dachausstieg TOP147 mit Scherentreppe**
Staka Edelstahl Dachausstieg TOP147 mit Scherentreppe

Standardgrößen - Länge x Breite:
TOP147  - lichtes Maß 1400 x 700 mm
lange Seite ist Scharnierseite

Aufrisshöhe: 330 mm
Dämmung: 130 mm Hartschaum im Deckel und Aufriss
(R-wert: Dämmung 7,22 m2K/W )
Ausgestattet mit Gasdruckfedern für ein einfaches
Öffnen und Schließen des Deckels
Neopren-Gummi zwischen Aufriss und Deckel für wind- und
wasserdichte Abdichtung
Diagonale Stütze an der Deckelinnenseite
Lackierung: innen und außen pulverbeschichtet in RAL
9010
Komplett in Edelstahl ausgeführt
2-Punkt-Verriegelung auf der Deckelinnenseite  mit
Zylinderschloss und 3 Schlüsseln

Werte:
Isolation (EN-ISO 10077-2): U-Wert: 0,21 W/m2K
Lärmschutz (EN SO 140-1): 23 dB
Maximaler Windbelastung (EN 12211): 2400
Wasserdichtigkeit (EN): 750 Pa
Maximale Schneebelastung (EN 1991-1-3): 950 N/m2
Maximale Sto?belastung (EN 1991-1-1): 0,35 kNm
Luftdurchlass (EN1026): 0,37 m3/hm1

Mögliches Zubehör Dachausstieg:
Elektrischer Antrieb (keine 2-Punkt-Verriegelung)
Sicherheitsgeländer, entlang oder um den Dachausstieg
(Montage auf dem Dach oder auf Betonziegel)
Menge: 0,000 St

**01.01.01.6 Staka Edelstahl ThermoTop Dachausstieg TOP159 mit Scherentreppe**
Staka Edelstahl Dachausstieg TOP159 mit Scherentreppe

Standardgrößen - Länge x Breite:
TOP159  - lichtes Maß 1500 x 900 mm
lange Seite ist Scharnierseite

Aufrisshöhe: 330 mm
Dämmung: 130 mm Hartschaum im Deckel und Aufriss
(R-wert: Dämmung 7,22 m2K/W )
ausgestattet mit Gasdruckfedern für ein einfaches
Öffnen und Schließen des Deckels
Neopren-Gummi zwischen Aufriss und Deckel für wind- und
wasserdichte Abdichtung
diagonale Stütze an der Deckelinnenseite
Lackierung: innen und außen pulverbeschichtet in RAL
9010
komplett in Edelstahl ausgeführt
2-Punkt-Verriegelung auf der Deckelinnenseite  mit
Zylinderschloss und 3 Schlüsseln

Werte:
Isolation (EN-ISO 10077-2): U-Wert: 0,21 W/m2K
Lärmschutz (EN SO 140-1): 23 dB
maximale Windbelastung (EN 12211): 2400
Wasserdichtigkeit (EN): 750 Pa
maximale Schneebelastung (EN 1991-1-3): 950 N/m2
maximale Sto?belastung (EN 1991-1-1): 0,35 kNm
Luftdurchlass (EN1026): 0,37 m3/hm1

Mögliches Zubehör Dachausstieg:
elektrischer Antrieb (keine 2-Punkt-Verriegelung)
Sicherheitsgeländer, entlang oder um den Dachausstieg
(zur Montage auf dem Dach oder auf Betonziegel)
Menge: 0,000 St

##### Untertitel 01.01.02 mit Leiter

**01.01.02.1 Staka Edelstahl Dachausstieg DL97 mit Leiter**
Staka Edelstahl Dachausstieg DL97 mit Leiter

Standardgrößen - Länge x Breite:
DL97  - lichtes Maß 900 x 700 mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Anlegeleiter:
Die qualitativ hochwertigen Anlegeleitern entsprechen
der aktuellen Norm DIN EN 131
Typen (abhängig von Raumhöhe):
Aluminium-Schiebeleiter  zweiteilig
Aluminium-Schiebeleiter  dreiteilig
Geschosshöhe: . mm

Mögliches Zubehör für Leitern:
Edelstahlstufe zum Einhaken der Leiter (mit
Montagematerial, für den Einbau im Aufriss)
2 Stk. Aufhängebügel, ohne Schloss, zum Aufhängen der
Leiter nach Gebrauch.
2 Stk. Aufhängebügel,  1 Stück mit Kette und
Vorhängeschloss zum Aufhängen der Leiter nach Gebrauch.
Diebstahlsicherung durch Schloss, welches an der Leiter
montiert ist.
Menge: 0,000 St

**01.01.02.2 Staka Edelstahl Dachausstieg DL99 mit Leiter**
Staka Edelstahl Dachausstieg DL99 mit Leiter

Standardgrößen - Länge x Breite:
DL99  - lichtes Maß 900 x 900 mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Anlegeleiter:
Die qualitativ hochwertigen Anlegeleitern entsprechen
der aktuellen Norm DIN EN 131
Typen (abhängig von Raumhöhe):
Aluminium-Schiebeleiter  zweiteilig
Aluminium-Schiebeleiter  dreiteilig
Geschosshöhe: . mm
Mögliches Zubehör für Leitern:
Edelstahlstufe zum Einhaken der Leiter (mit
Montagematerial, für den Einbau im Aufriss)
2 Stk. Aufhängebügel, ohne Schloss, zum Aufhängen der
Leiter nach Gebrauch.
2 Stk. Aufhängebügel,  1 Stück mit Kette und
Vorhängeschloss zum Aufhängen der Leiter nach Gebrauch.
Diebstahlsicherung durch Schloss, welches an der Leiter
montiert ist.
Menge: 0,000 St

**01.01.02.3 Staka Edelstahl Dachausstieg DL147 mit Leiter**
Staka Edelstahl Dachausstieg DL147 mit Leiter

Standardgrößen - Länge x Breite:
DL147  - lichtes Maß 1400 x 700 mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Anlegeleiter:
Die qualitativ hochwertigen Anlegeleitern entsprechen
der aktuellen Norm DIN EN 131
Typen (abhängig von Raumhöhe):
Aluminium-Schiebeleiter  zweiteilig
Aluminium-Schiebeleiter  dreiteilig
Geschosshöhe: . mm

Mögliches Zubehör für Leitern:
Edelstahlstufe zum Einhaken der Leiter (mit
Montagematerial, für den Einbau im Aufriss)
2 Stk. Aufhängebügel, ohne Schloss, zum Aufhängen der
Leiter nach Gebrauch.
2 Stk. Aufhängebügel,  1 Stück mit Kette und
Vorhängeschloss zum Aufhängen der Leiter nach Gebrauch.
Diebstahlsicherung durch Schloss, welches an der Leiter
montiert ist.
Menge: 0,000 St

**01.01.02.4 Staka Edelstahl Dachausstieg DL159 mit Leiter**
Staka Edelstahl Dachausstieg DL159 mit Leiter

Standardgrößen - Länge x Breite:
DL159  - lichtes Maß 1500 x 900 mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)

Anlegeleiter:
Die qualitativ hochwertigen Anlegeleitern entsprechen
der aktuellen Norm DIN EN 131
Typen (abhängig von Raumhöhe):
Aluminium-Schiebeleiter  zweiteilig
Aluminium-Schiebeleiter  dreiteilig
Geschosshöhe: . mm

Mögliches Zubehör für Leitern:
Edelstahlstufe zum Einhaken der Leiter (mit
Montagematerial, für den Einbau im Aufriss)
2 Stk. Aufhängebügel, ohne Schloss, zum Aufhängen der
Leiter nach Gebrauch.
2 Stk. Aufhängebügel,  1 Stück mit Kette und
Vorhängeschloss zum Aufhängen der Leiter nach Gebrauch.
Diebstahlsicherung durch Schloss, welches an der Leiter
montiert ist.
Menge: 0,000 St

**01.01.02.5 Staka Edelstahl Dachausstieg DL249 mit Leiter**
Staka Edelstahl Dachausstieg DL249 mit Leiter

Standardgrößen - Länge x Breite:
DL249  - lichtes Maß 2400 x 900 mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Anlegeleiter:
Die qualitativ hochwertigen Anlegeleitern entsprechen
der aktuellen Norm DIN EN 131
Typen (abhängig von Raumhöhe):
Aluminium-Schiebeleiter  zweiteilig
Aluminium-Schiebeleiter  dreiteilig
Geschosshöhe: . mm

Mögliches Zubehör für Leitern:
Edelstahlstufe zum Einhaken der Leiter (mit
Montagematerial, für den Einbau im Aufriss)
2 Stk. Aufhängebügel, ohne Schloss, zum Aufhängen der
Leiter nach Gebrauch.
2 Stk. Aufhängebügel,  1 Stück mit Kette und
Vorhängeschloss zum Aufhängen der Leiter nach Gebrauch.
Diebstahlsicherung durch Schloss, welches an der Leiter
montiert ist.
Menge: 0,000 St

**01.01.02.6 Staka Edelstahl Dachausstieg DL Maßanfertigung mit Leiter**
Staka Edelstahl Dachausstieg DL Maßanfertigung mit
Leiter

Höchstabmessung der Flachdachausstiege ohne Fenster:
3.000 x 1.200 mm
Innenmaß (Lxb): . x . mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Anlegeleiter:
Die qualitativ hochwertigen Anlegeleitern entsprechen
der aktuellen Norm DIN EN 131
Typen (abhängig von Raumhöhe):
Aluminium-Schiebeleiter  zweiteilig
Aluminium-Schiebeleiter  dreiteilig
Geschosshöhe: . mm

Mögliches Zubehör für Leitern:
Edelstahlstufe zum Einhaken der Leiter (mit
Montagematerial, für den Einbau im Aufriss)
2 Stk. Aufhängebügel, ohne Schloss, zum Aufhängen der
Leiter nach Gebrauch.
2 Stk. Aufhängebügel,  1 Stück mit Kette und
Vorhängeschloss zum Aufhängen der Leiter nach Gebrauch.
Diebstahlsicherung durch Schloss, welches an der Leiter
montiert ist.
Menge: 0,000 St

**01.01.02.7 Staka Edelstahl ThermoTop Dachausstieg TOP97 mit Leiter**
Staka Edelstahl Dachausstieg TOP97 mit Leiter

Standardgrößen - Länge x Breite:
TOP97  - lichtes Maß 900 x 700 mm
Lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St

**01.01.02.8 Staka Edelstahl ThermoTop Dachausstieg TOP99 mit Leiter**
Staka Edelstahl Dachausstieg TOP99 mit Leiter

Standardgrößen - Länge x Breite:
TOP99  - lichtes Maß 900 x 900 mm
lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St

**01.01.02.9 Staka Edelstahl ThermoTop Dachausstieg TOP147 mit Leiter**
Staka Edelstahl Dachausstieg TOP147 mit Leiter

Standardgrößen - Länge x Breite:
TOP147  - lichtes Maß 1400 x 700 mm
lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St

**01.01.02.10 Staka Edelstahl ThermoTop Dachausstieg TOP159 mit Leiter**
Staka Edelstahl Dachausstieg TOP159 mit Leiter

Standardgrößen - Länge x Breite:
TOP159 - lichtes Maß 1500 x 900 mm
lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St

**01.01.02.11 Staka Edelstahl ThermoTop Dachausstieg TOP249 mit Leiter**
Staka Edelstahl Dachausstieg TOP249 mit Leiter

Standardgrößen - Länge x Breite:
TOP249 - lichtes Maß 2400 x 900 mm
lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St

##### Untertitel 01.01.03 mit Alutreppe

**01.01.03.1 Staka Edelstahl Dachausstieg DL159 mit Alutreppe**
Staka Edelstahl Dachausstieg DL159 mit Alutreppe

Standardgrößen - Länge x Breite:
DL159  - lichtes Maß 1500 x 900 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Alutreppe:
Hochwertiges Aluminium.
Sicher und gebrauchsfreundlich.
100%-ige Maßarbeit.
Mit einem Geländer oder mit zwei Geländern lieferbar.
Perforierte Stufen.
Für Anwendungen im Innen- (unter einer Dachluke) und
Außenbereich geeignet.
Befestigung mit Aufhängungen an der Verkleidung (unter
dem Flachdachausstieg).
Werte Alutreppe:
Qualität EN 14122-3.
Stufen: ± 200 mm tief.
Treppenbreite: ± 650 mm.
Außenbreite: ± 800 mm.
Winkel: ± 50 Grad.
Handläufe: links und rechts.
Geschosshöhe: . mm  (maximale Geschosshöhe 4050 mm)
Menge: 0,000 St

**01.01.03.2 Staka Edelstahl Dachausstieg DL249 mit Alutreppe**
Staka Edelstahl Dachausstieg DL249 mit Alutreppe

Standardgrößen - Länge x Breite:
DL249  - lichtes Maß 2400 x 900 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Alutreppe:
Hochwertiges Aluminium.
Sicher und gebrauchsfreundlich.
100%-ige Maßarbeit.
Mit einem Geländer oder mit zwei Geländern lieferbar.
Perforierte Stufen.
Für Anwendungen im Innen- (unter einer Dachluke) und
Außenbereich geeignet.
Befestigung mit Aufhängungen an der Verkleidung (unter
dem Flachdachausstieg).
Werte Alutreppe:
Qualität EN 14122-3.
Stufen: ± 200 mm tief.
Treppenbreite: ± 650 mm.
Außenbreite: ± 800 mm.
Winkel: ± 50 Grad.
Handläufe: links und rechts.
Geschosshöhe: . mm  (maximale Geschosshöhe 4050 mm)
Menge: 0,000 St

**01.01.03.3 Staka Edelstahl Dachausstieg DL Maßanfertigung mit Alutreppe**
Staka Edelstahl Dachausstieg DL Maßanfertigung mit
Alutreppe

Höchstabmessung der Flachdachausstiege ohne Fenster:
3.000 x 1.200 mm
Innenmaß (Lxb): . x . mm (min. 1500x900 mm)
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Alutreppe:
Hochwertiges Aluminium.
Sicher und gebrauchsfreundlich.
100%-ige Maßarbeit.
Mit einem Geländer oder mit zwei Geländern lieferbar.
Perforierte Stufen.
Für Anwendungen im Innen- (unter einer Dachluke) und
Außenbereich geeignet.
Befestigung mit Aufhängungen an der Verkleidung (unter
dem Flachdachausstieg).
Werte Alutreppe:
Qualität EN 14122-3.
Stufen: ± 200 mm tief.
Treppenbreite: ± 650 mm.
Außenbreite: ± 800 mm.
Winkel: ± 50 Grad.
Handläufe: links und rechts.
Geschosshöhe: . mm  (maximale Geschosshöhe 4050 mm)
Menge: 0,000 St

**01.01.03.4 Staka Edelstahl ThermoTop Dachausstieg TOP159 mit Alutreppe**
Staka Edelstahl Dachausstieg TOP159 mit Alutreppe

Standardgrößen - Länge x Breite:
TOP159 - lichtes Maß 1500 x 900 mm
lange Seite ist die Scharnierseite

Aufrisshöhe: 330 mm
Dämmung: 130 mm Hartschaum im Deckel und Aufriss
(R-Wert: Dämmung 7,22 m2K/W )
ausgestattet mit Gasdruckfedern für einfaches Öffnen
und Schließen des Deckels
Neopren-Gummi zwischen Aufriss und Deckel für wind- und
wasserdichte  Abdichtung
diagonale Stütze an der Deckelinnenseite
Lackierung: innen und außen pulverbeschichtet in RAL
9010
komplett in Edelstahl ausgeführt
2-Punkt-Verriegelung auf der Deckelinnenseite mit
Zylinderschloss und 3 Schlüsseln

Werte:
Isolation (EN-ISO 10077-2): U-Wert: 0,21 W/m2K
Lärmschutz (EN SO 140-1): 23 dB
maximale Windbelastung (EN 12211): 2400
Wasserdichtigkeit (EN): 750 Pa
maximale Schneebelastung (EN 1991-1-3): 950 N/m2
maximale Sto?belastung (EN 1991-1-1): 0,35 kNm
Luftdurchlass (EN1026): 0,37 m3/hm1

Mögliches Zubehör Dachausstieg:
elektrischer Antrieb (keine 2-Punkt-Verriegelung)
Sicherheitsgeländer, entlang oder um den Dachausstieg
(zur Montage auf dem Dach oder auf Betonziegel)
Menge: 0,000 St

**01.01.03.5 Staka Edelstahl ThermoTop Dachausstieg TOP249 mit Alutreppe**
Staka Edelstahl Dachausstieg TOP249 mit Alutreppe

Standardgrößen - Länge x Breite:
TOP249 - lichtes Maß 2400 x 900 mm
lange Seite ist die Scharnierseite

Aufrisshöhe: 330 mm
Dämmung: 130 mm Hartschaum im Deckel und Aufriss
(R-Wert: Dämmung 7,22 m2K/W )
ausgestattet mit Gasdruckfedern für einfaches Öffnen
und Schließen des Deckels
Neopren-Gummi zwischen Aufriss und Deckel für wind- und
wasserdichte  Abdichtung
diagonale Stütze an der Deckelinnenseite
Lackierung: innen und außen pulverbeschichtet in RAL
9010
komplett in Edelstahl ausgeführt
2-Punkt-Verriegelung auf der Deckelinnenseite mit
Zylinderschloss und 3 Schlüsseln

Werte:
Isolation (EN-ISO 10077-2): U-Wert: 0,21 W/m2K
Lärmschutz (EN SO 140-1): 23 dB
maximale Windbelastung (EN 12211): 2400
Wasserdichtigkeit (EN): 750 Pa
maximale Schneebelastung (EN 1991-1-3): 950 N/m2
maximale Sto?belastung (EN 1991-1-1): 0,35 kNm
Luftdurchlass (EN1026): 0,37 m3/hm1

Mögliches Zubehör Dachausstieg:
elektrischer Antrieb (keine 2-Punkt-Verriegelung)
Sicherheitsgeländer, entlang oder um den Dachausstieg
(zur Montage auf dem Dach oder auf Betonziegel)
Menge: 0,000 St

##### Untertitel 01.01.04 mit Steigleiter

**01.01.04.1 Staka Edelstahl Dachausstieg DL97 mit Steigleiter**
Staka Edelstahl Dachausstieg DL97 mit Steigleiter

Standardgrößen - Länge x Breite:
DL97  - lichtes Maß 900 x 700 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)

Steigleiter:
Hochwertiges Aluminium.
Sicher und gebrauchsfreundlich.
100%-ige Maßarbeit.
Für Anwendungen im Innen- (unter einer Dachluke) und
Außenbereich geeignet.
Befestigung an der Wand mittels Wandhalterungen
(inbegriffen).

Werte Steigleiter:
Qualität EN 14122-4
Holme: ± 69 x 25 mm.
Sprossen: ± 30 x 33 mm.
Leiterbreite: ± 650 mm.
Käfig vorgeschrieben bei einer Höhe ab 3 m.
Geschosshöhe: . mm

Mögliches Zubehör Steigleiter:
Lieferbar mit ausschiebbarem Geländer als
Ausstiegshilfe.
Menge: 0,000 St

**01.01.04.2 Staka Edelstahl Dachausstieg DL99 mit Steigleiter**
Staka Edelstahl Dachausstieg DL99 mit Steigleiter

Standardgrößen - Länge x Breite:
DL99  - lichtes Maß 900 x 900 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör Dachausstieg:
Elektrischer Antrieb (keine 2-Punkt-Verriegelung)
Sicherheitsgeländer, entlang oder um den Dachausstieg
(Montage auf dem Dach oder auf Betonziegel)
Steigleiter:
Hochwertiges Aluminium.
Sicher und gebrauchsfreundlich.
100%-ige Maßarbeit.
Für Anwendungen im Innen- (unter einer Dachluke) und
Außenbereich geeignet.
Befestigung an der Wand mittels Wandhalterungen
(inbegriffen).

Werte Steigleiter:
Qualität EN 14122-4
Holme: ± 69 x 25 mm.
Sprossen: ± 30 x 33 mm.
Leiterbreite: ± 650 mm.
Käfig vorgeschrieben bei einer Höhe ab 3 m.
Geschosshöhe: . mm

Mögliches Zubehör Steigleiter:
Lieferbar mit ausschiebbarem Geländer als
Ausstiegshilfe.
Menge: 0,000 St

**01.01.04.3 Staka Edelstahl ThermoTop Dachausstieg TOP97 mit Steigleiter**
Staka Edelstahl Dachausstieg TOP97 mit Steigleiter

Standardgrößen - Länge x Breite:
TOP97  - lichtes Maß 900 x 700 mm
lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St

**01.01.04.4 Staka Edelstahl ThermoTop Dachausstieg TOP99 mit Steigleiter**
Staka Edelstahl Dachausstieg TOP99 mit Steigleiter

Standardgrößen - Länge x Breite:
TOP99  - lichtes Maß 900 x 900 mm
lange Seite ist Scharnierseite

Aufrisshöhe: 330 mm
Dämmung: 130 mm Hartschaum im Deckel und Aufriss
(R-Wert: Dämmung 7,22 m2K/W )
Ausgestattet mit Gasdruckfedern für ein einfaches
Öffnen und Schließen des Deckels
Neopren-Gummi zwischen Aufriss und Deckel für wind- und
wasserdichte Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör Dachausstieg:
Elektrischer Antrieb (keine 2-Punkt-Verriegelung)
Sicherheitsgeländer, entlang oder um den Dachausstieg
(Montage auf dem Dach oder auf Betonziegel)
Menge: 0,000 St
